# Brandschutzsanierung
Angebotsaufforderung (GAEB DA XML 3.2, DA83)
Währung: EUR
Vergabeart: Öffentliche Ausschreibung
Ausführungsbeginn: 29.06.2026
Ausführungsende: 21.08.2026
Erstellt mit: G&W CALIFORNIA PRO, CALIFORNIA PRO V15.1.11, 18.05.2026

## Deckblatt (VOB)
Leistungsverzeichnis
Ausführung von Fassadensanierung nach
den DIN Bestimmungen der VOB
Bauvorhaben  Brandschutzsanierung
Bauort  WE 530
  Stadttheater mit Gaststätte (E).
  Neckarstr. 1-3
  47051 Duisburg
Auftraggeber  Wirtschaftsbetriebe Duisburg AöR,
  im Namen und Rechnung für Stadt Duisburg -
  Sondervermögen-Immobilien Duisburg (SVI)
  Schifferstraße 190
  47059 Duisburg
Hinweis  Damit eine in dem Vergabeverfahren geforderte Transparenz ermöglicht wird, werden Rückfragen zu dem Leistungsverzeichnis ausschließlich über das Vergabeportal gestellt und beantwortet.

Version: CalPro Form V1.16/18-11-16/Ha

## BVB Stand: Oktober 2020
Besondere Vertragsbedingungen der Wirtschaftsbetriebe Duisburg

Baumaßnahme  :  WE 530, Stadttheater mit Gaststätte (E),
Neckarstr. 1-3, 47051 Duisburg
Gewerk  Fassadensanierung
Leistung  :
Nummer der Bestellanforderung  :  81020612
1. Ausführungsfristen (§ 5 VOB/B)
1.1 Fristen für Beginn und Vollendung der Leistung (=Ausführungsfristen):
Mit der Ausführung ist zu beginnen

| X | am 29.6.2026 |
| --- | --- |
|  | spätestens ---- Werktage nach Zugang des Auftragsschreibens |
|  | in der --. KW ----, spätestens am letzten Werktag dieser KW |
|  | innerhalb von 12 Werktagen nach Zugang der Aufforderung durch den Auftraggeber (§ 5 Abs. |
|  | 2 Satz 2 VOB/B); die Aufforderung wird Ihnen voraussichtlich bis zum zugehen |
|  | nach der im beigefügten Bauzeitenplan ausgewiesenen Frist für den Ausführungsbeginn |

Die Leistung ist zu vollenden (abnahmereif fertig zu stellen)

| X | am 21.8.2026 |
| --- | --- |
|  | innerhalb von ---- Werktagen nach vorstehend angekreuzter Frist für den Ausführungsbeginn |
|  | in der --. KW ----, spätestens am letzten Werktag dieser KW |
|  | in der im beigefügten Bauzeitenplan ausgewiesenen Fertigstellungsfrist |

1.2 Verbindliche Fristen (=Vertragsfristen) gemäß § 5 Abs. 1 VOB/B sind:

| X | vorstehende Frist für den Ausführungsbeginn |
| --- | --- |
|  | vorstehende Frist für die Vollendung (abnahmereife Fertigstellung) der Leistung |
|  | folgende Einzelfristen |
|  | aus dem beigefügten Bauzeitenplan werden ausdrücklich als Vertragsfristen vereinbart |
|  | (§5 Abs. 1 Satz 2 VOB/B): |
|  | ---- |
|  | ---- |
|  | ohne Bauzeitenplan werden ausdrücklich als Vertragsfristen vereinbart: |
|  | ---- |
|  | ---- |

Version:  CalPro Form V1.3/20-10-13/Vo

2. Vertragsstrafen
2.1 Überschreitung des Fertigstellungstermins
Bei schuldhafter Überschreitung des Fertigstellungstermins hat der AN als Vertragsstrafe für jeden Werktag der Überschreitung an den AG zu zahlen:

0,3 % der sich aus der Schlussrechnung ergebenden Brutto-Abrechnungssumme je Werktag, insgesamt jedoch nicht mehr als 5,0 % der sich aus der Schlussrechnung ergebenden Brutto-Abrechnungssumme.

2.2 Überschreitung von Zwischenterminen (Einzelfristen)
Bei schuldhafter Überschreitung eines Zwischentermins (Einzelfrist) hat der AN als Vertragsstrafe für jeden Werktag der Überschreitung an den AG zu zahlen:

X  0,3 % der Brutto-Abrechnungssumme der zugehörigen baulichen Leistungen je Werktag, insgesamt jedoch nicht mehr als 5,0 % dieser Brutto-Abrechnungssumme. Hinweis: Bezugsgröße ist der Teil der Brutto-Abrechnungssumme, der den bis zu diesem Zeitpunkt vertraglich zu erbringenden Leistungen entspricht.

2.3 Anrechnung und Höchstgrenze
Anrechnung: Fallen wegen ein und derselben Ablaufstörung sowohl eine Vertragsstrafe für die Nichteinhaltung des Fertigstellungstermins als auch für die Nichteinhaltung einer Zwischenfrist an, wird die Vertragsstrafe für die Zwischenfrist auf die Vertragsstrafe für die Fertigstellung angerechnet.
3 Sicherheitsleistung (§ 17 VOB/B)
3.1 Stellung der Sicherheit
- Sicherheit für die Vertragserfüllung
Zur Sicherstellung der vertragsgemäßen Ausführung der Leistung hat der Auftragnehmer ab einer Nettoauftragssumme von 250.000 Euro spätestens vier Wochen nach Auftragserteilung eine Sicherheit in Höhe von 5 % der Bruttoauftragssumme (exkl. Nachträge) zu leisten. Wird diese Sicherheit bis zu diesem Zeitpunkt nicht geleistet, behält der Auftraggeber einen Anteil von 5 % jeder Abschlagszahlung ein, bis der Sicherheitsbetrag erreicht ist.
- Sicherheit für Gewährleistungsansprüche
Zur Sicherung etwaiger Gewährleistungsansprüche hat der Auftragnehmer ab einer Nettoauftragssumme von 250.000 Euro eine Sicherheit in Höhe von 3 % der anerkannten Bruttoschlussrechnungssumme im Anschluss an die vertragsgemäße Ausführung zu leisten. Wird diese Sicherheit nicht geleistet, behält der Auftraggeber einen Anteil von 3 % jeder Abschlagszahlung und der Schlusszahlung ein, bis der Sicherheitsbetrag erreicht ist.

Beträgt die Nettoauftragssumme weniger als 250.000 Euro ist folgendes vereinbart:

| X | Keine Sicherheit für Gewährleistungsansprüche vereinbart |
| --- | --- |
|  | Zur Sicherung etwaiger Gewährleistungsansprüche wird eine Sicherheit in / Höhe von 3 % der anerkannten Bruttoschlussrechnungssumme vereinbart |

Wird diese Sicherheit nicht geleistet, behält der Auftraggeber einen Anteil von 3 % jeder Abschlagszahlung ein, bis der Sicherheitsbetrag erreicht ist.
Die Sicherheit wird nach Ablauf der Gewährleistungsfrist zurückgegeben, wenn die bis dahin erhobenen Ansprüche erfüllt sind.
Nach Abnahme und Erfüllung aller bis dahin erhobenen Ansprüche einschließlich Schadenersatz kann der Auftragnehmer verlangen, dass die Sicherheit für die Vertragserfüllung in eine Gewährleistungssicherheit umgewandelt wird.
3.2  Art der Sicherheit
Die Parteien vereinbaren in Abweichung von Ziffer 8 der ZVB folgende Art der Sicherheit:

3.3 Sicherheitsleistung durch Bürgschaft
Wird Sicherheit durch Bürgschaft geleistet, ist dafür das jeweilige Formblatt der Wirtschaftsbetriebe Duisburg zu verwenden, und zwar für
- die Vertragserfüllung das Formblatt Bürgschaft 1,
- die Mängelansprüche das Formblatt Bürgschaft 2,
- vereinbarte Vorauszahlungen und Abschlagszahlungen gem. § 16 Abs. 1 Nr. 1 Satz 3 VOB/B das Formblatt Bürgschaft 3:

Die Bürgschaft ist von einem
- in den Europäischen Gemeinschaften oder
- in einem Staat der Vertragsparteien des Abkommens über den Europäischen Wirtschaftsraum oder
- in einem Staat der Vertragsparteien des WTO-Abkommens über das öffentliche Beschaffungswesen zugelassenen Kreditinstitut bzw. Kredit- oder Kautionsversicherer zu stellen.

Die Bürgschaftsurkunden enthalten folgende Erklärung des Bürgen:
- Der Bürge übernimmt für den Auftragnehmer die selbstschuldnerische Bürgschaft nach deutschem Recht.
- Auf die Einreden der Anfechtbarkeit und der Aufrechenbarkeit sowie der Vorausklage gemäß §§ 770, 771 BGB wird verzichtet. Der Verzicht auf die Einrede der Aufrechenbarkeit gilt nicht für unbestrittene oder rechtskräftig festgestellte Gegenforderungen des Hauptschuldners.
- Die Bürgschaft ist unbefristet; sie erlischt mit der Rückgabe dieser Bürgschaftsurkunde.
- Die Bürgschaftsforderung verjährt nicht vor der gesicherten Hauptforderung. Nach Abschluss des Bürgschaftsvertrages getroffene Vereinbarungen über die Verjährung der Hauptforderung zwischen dem Auftraggeber und dem Auftragnehmer sind für den Bürgen nur im Falle seiner schriftlichen Zustimmung bindend.
- Gerichtsstand ist der Sitz der zur Prozessvertretung des Auftraggebers zuständigen Stelle.
Die Bürgschaft ist über den Gesamtbetrag der Sicherheit in nur e i n e r Urkunde zu stellen. Die Urkunde über die Abschlagszahlungsbürgschaft wird zurückgegeben, wenn die Stoffe und Bauteile, für die Sicherheit geleistet worden ist, eingebaut sind. Die Urkunde über die Vorauszahlungsbürgschaft wird zurückgegeben, wenn die Vorauszahlung auf fällige Zahlungen angerechnet worden ist.

4. Haftung (§10 VOB/B)
Entsteht bei der Ausführung von Bauleistungen ein Schaden, ist die Sachverhaltsermittlung unbedingt vor dem Verlust von Beweismitteln (z.B. durch Baufortschritt) durchzuführen und zu dokumentieren. Der Auftragnehmer ist verpflichtet, sich gegen Haftpflichtschäden, die im Zusammenhang mit der Erfüllung des Vertrages für die Dauer seiner Ausführungs- und Gewährleistungspflicht einschließlich etwaiger Nachunternehmerleistungen entstehen können, in ausreichender Höhe zu versichern. Die Haftpflichtsumme muss pro Schadensereignis mindestens betragen:

Personenschaden: 3,5 Mio Euro, abweichend hier:  ____________________
Sachschaden: 0,5 Mio Euro, abweichend hier:  ____________________

Der Auftragnehmer ist verpflichtet, den Nachweis über die geforderten Versicherungssummen zu führen. Die Kosten für die Versicherung sind in die Einheitspreise einzurechnen.

5. Technische Spezifikationen
Soweit im Leistungsverzeichnis auf technische Spezifikationen (z.B. nationale Normen, mit denen europäische Normen umgesetzt werden, europäische technische Zulassungen, gemeinsame technische Spezifikationen, internationale Normen) Bezug genommen wird, werden auch ohne den ausdrücklichen Zusatz: "oder gleichwertig", immer gleichwertige technische Spezifikationen in Bezug genommen.

Des Weiteren wird auf 1.4 der Zusätzlichen Vertragsbedingungen der WBD verwiesen.

6. Steuerabzug bei Bauleistungen
Entsteht bei der Ausführung von Bauleistungen ein Schaden, ist die Sachverhaltsermittlung unbedingt vor dem Verlust von Beweismitteln (z.B. durch Baufortschritt) durchzuführen und zu dokumentieren.
Der Auftragnehmer verpflichtet sich, jede vom zuständigen Finanzamt vorgenommene Änderung in Bezug auf eine vorgelegte Freistellungsbescheinigung (§ 48b EStG) dem Auftraggeber unverzüglich schriftlich mitzuteilen.

## Allgemeine Vorbemerkungen und Kalkulationsgrundlagen
0. Allgemeines

Die ausgeschriebenen Leistungen betreffen die Betoninstandsetzung am Bühnenturm des Stadttheaters Duisburg. Die Maßnahme ist aufgrund der Gebäudekubatur, der Höhenlage, der eingeschränkten Zugänglichkeit, der besonderen Exposition der Fassadenflächen sowie der parallel laufenden Arbeiten im Bereich Kronenboden technisch, bauablaufbezogen und logistisch anspruchsvoll.

Vertragsgrundlagen: Es gelten die Bestimmungen der VOB/B und VOB/C, insbesondere die für Betoninstandsetzungs-, Beschichtungs-, Abdichtungs-, Putz-, Gerüst-, Schutz- und Nebenarbeiten einschlägigen ATV der VOB/C. Weiterhin gelten die DAfStb-Richtlinie "Schutz und Instandsetzung von Betonbauteilen", die DIN EN 1504-Reihe, die Technischen Regeln des DIBt, die einschlägigen DIN-Normen, TRBS, DGUV-Vorschriften sowie die anerkannten Regeln der Technik in der jeweils gültigen Fassung.

Gegenstand der Leistung: Auszuführen sind sämtliche Leistungen zur fachgerechten Untersuchung, Vorbereitung, Instandsetzung, Reprofilierung, Oberflächenbehandlung und zum dauerhaften Schutz der instandzusetzenden Betonflächen am Bühnenturm des Stadttheaters Duisburg. Hierzu gehören insbesondere Schadstellenbearbeitung, Freilegen und Behandeln korrodierter Bewehrung, Untergrundvorbereitung, Betonersatzsysteme, Rissbehandlung, Oberflächenschutzsysteme, Anschluss- und Nebenarbeiten sowie alle zur vollständigen, dauerhaften und regelkonformen Ausführung erforderlichen Hilfs-, Schutz- und Sicherungsmaßnahmen.

Mengen- und Strukturgrundlage: Die Gliederung folgt der bereitgestellten Strukturvorlage. Soweit Mengen aus der Angebots- oder Bestandsvorlage belastbar ableitbar waren, wurden diese übernommen. Nicht belastbar ableitbare Ansätze sind als Bedarf bzw. nach Aufmaß gekennzeichnet und im Zuge der Ausführungsplanung, Schadenskartierung und Mengenermittlung zu konkretisieren. Maßgebend für die Abrechnung sind die tatsächlich ausgeführten und gemeinsam festgestellten Mengen nach Aufmaß.

Leistungsinhalt: In die Einheitspreise einzukalkulieren sind insbesondere Baustelleneinrichtung, An- und Abtransport, Vorhaltung der erforderlichen Geräte und Werkzeuge, Untergrundprüfungen, Abdeck- und Schutzmaßnahmen, Reinigung, Entschichtung, Betonabtrag, Bewehrungsbehandlung, Reprofilierung, Nachbehandlung, Oberflächenschutz, Anschlussarbeiten, Qualitätssicherung, Dokumentation, Schutz angrenzender Bauteile sowie die laufende Abstimmung mit Auftraggeber, Bauleitung, SiGeKo, Theaterbetrieb und weiteren beteiligten Gewerken.

Abrechnung: Die Abrechnung erfolgt nach den tatsächlich ausgeführten und gemeinsam festgestellten Mengen entsprechend den ausgeschriebenen Einheiten. Stundenlohnarbeiten, zusätzliche Freilegungen, ergänzende Schadstellenbearbeitungen, Mehrdicken, Sondermaßnahmen und Unterbrechungen werden nur bei ausdrücklicher Anordnung anerkannt und auf Grundlage prüffähiger Nachweise abgerechnet.

Der Auftragnehmer hat alle Leistungen zu erbringen, die zur vollständigen, fachgerechten, dauerhaften und regelkonformen Betoninstandsetzung erforderlich sind, auch wenn sie nicht im Einzelnen beschrieben sind, soweit es sich um Nebenleistungen gemäß VOB/C oder um aus der Ausführung technisch zwingend resultierende Leistungen handelt.

1. Objekt / Lage / Fassadenbezeichnungen

Baustelle:
Stadttheater Duisburg, Neckarstraße 1, 47051 Duisburg.

Zur eindeutigen Zuordnung werden die Fassaden wie folgt bezeichnet:

- Fassade Moselstraße (Westen)
- Fassade Erftstraße (Norden)
- Fassade Neckarstraße (Osten)
- Fassade Vorplatz (Süden)

2. Leistungsziel / Grundkonzept der Einrüstung

Ziel der Maßnahme ist die dauerhafte Instandsetzung geschädigter Beton- und Stahlbetonflächen am Bühnenturm einschließlich Wiederherstellung der Gebrauchstauglichkeit, Sicherstellung des Korrosionsschutzes der Bewehrung, Reprofilierung geschädigter Querschnitte sowie Herstellung eines geeigneten Oberflächenschutzes.

Die Arbeiten umfassen insbesondere:

- Erkennen, Öffnen und Bearbeiten geschädigter Betonbereiche,
- Entfernen loser, hohlliegender, minderfester oder karbonatisierter Betonzonen, soweit erforderlich,
- Freilegen korrodierter Bewehrung,
- Entrosten und Korrosionsschutzbehandlung der Bewehrung,
- Herstellen eines tragfähigen, regelgerechten Untergrundes,
- Reprofilierung mit geeignetem Betonersatzsystem,
- Rissbehandlung nach Art, Ursache und Beanspruchung,
- Herstellung eines geeigneten Oberflächenschutzsystems,
- Schutz angrenzender Bauteile, Dachflächen, Einbauten und Verkehrsbereiche,
- Dokumentation der ausgeführten Instandsetzungsbereiche.

Die Betoninstandsetzung ist abschnittsweise entsprechend Zugänglichkeit, Gerüststellung, Witterung, Betriebsanforderungen und parallel laufenden Maßnahmen auszuführen. Der Auftragnehmer hat hieraus resultierende Anforderungen an Bauablauf, Schutzmaßnahmen, Materiallogistik, Aushärtezeiten, Nachbehandlung, Sperrbereiche und Qualitätssicherung vollständig zu berücksichtigen und zu kalkulieren.

3. Bestand / Zugangskette / Abgrenzung Bestandsgerüstturm

Im Bereich der Baustelleneinrichtungsfläche Moselstraße besteht bereits ein Gerüstturm mit Lastenaufzug sowie Treppenturm. Dieser dient als Zugang zum Arbeitsbereich Kronenboden und bleibt für die parallel laufende Maßnahme erforderlich. Im weiteren wir dieser Gerüstturm im das Fassadengerüst am Bühnenturm erweitert.

Schnittstelle / Mitwirkungspflichten des AN (im Einheitspreis einzukalkulieren):

Soweit für die Betoninstandsetzungsarbeiten am Bühnenturm erforderlich, umfasst die Leistung des Auftragnehmers jedoch:

- die Abstimmung der Zugangsnutzung mit Bauleitung, Gerüstbau, SiGeKo und Theaterbetrieb,
- die Organisation der Material- und Personenlogistik über die vorhandenen bzw. herzustellenden Zugangssysteme,
- die Berücksichtigung eingeschränkter Transportabmessungen und Transportlasten,
- temporäre Schutzmaßnahmen im Bereich von Übergängen, Dachflächen und Verkehrswegen,
- die Vermeidung von Verschmutzungen und Beschädigungen am Bestandsgerüst, an Dachflächen und angrenzenden Bauteilen,
- die Wiederherstellung des ursprünglichen Zustandes an durch den Auftragnehmer genutzten oder temporär angepassten Bereichen.

4. Zugang über Dachflächen / Schutz angrenzender Bauteile

Die instandzusetzenden Fassaden- und Betonflächen des Bühnenturms sind nur über Dachflächen, Gerüstzugänge, Übergänge oder abschnittsweise erschwerte Zugangsbereiche erreichbar. Vom vorhandenen Zugangssystem aus erfolgt die Erschließung einzelner Arbeitsbereiche über Schräg- und Flachdachflächen.

Der Auftragnehmer hat hierfür insbesondere einzukalkulieren:

- Schutz der Dachabdichtungen gegen mechanische Beschädigung,
- lastverteilende Maßnahmen bei Materiallagerung, Geräteaufstellung und Begehung,
- Schutzlagen, Abdeckungen und Zwischenlagen,
- Vermeidung von Durchdringungen, punktuellen Überlastungen und Beschädigungen,
- sichere Materialtransporte zu den jeweiligen Arbeitsstellen,
- Reinigung und Wiederherstellung beanspruchter Dach- und Verkehrsflächen,
- Schutz vor herabfallenden Teilen, Strahlgut, Betonbruchstücken, Mörtelresten, Staub und Flüssigkeiten.

Schrägdachflächen, Flachdächer, Abdichtungen, Attiken, Anschlüsse, Einläufe, Oberlichter, technische Einbauten und angrenzende Fassadenbereiche sind als empfindliche Bestandsbauteile zu behandeln. Beschädigungen sind auszuschließen. Freier Fall von Material, Werkzeugen, Abbruchgut oder Instandsetzungsmaterialien ist unzulässig. Geeignete technische und organisatorische Maßnahmen sind vorzusehen.

5. Anforderungen an die Ausführungsqualität der Betoninstandsetzung

Die Betoninstandsetzung ist entsprechend den anerkannten Regeln der Technik, den Systemvorgaben der verwendeten Instandsetzungsmaterialien sowie den einschlägigen Richtlinien und Normen auszuführen.

Mindestens sicherzustellen sind:

- vollständige Sicht- und Klopfprüfung der zu bearbeitenden Betonflächen,
- Kennzeichnung und Dokumentation festgestellter Schadstellen,
- fachgerechtes Öffnen und Abtragen nicht tragfähiger Betonbereiche,
- ausreichende Freilegung korrodierter Bewehrung,
- Entrostung der Bewehrung bis zum geforderten Reinheitsgrad,
- Auftrag eines geeigneten Korrosionsschutzes, sofern systembedingt erforderlich,
- Herstellung eines tragfähigen, ausreichend rauen, sauberen und vorgenässten bzw. systemgerecht vorbereiteten Untergrundes,
- Verwendung zugelassener bzw. geeigneter Betonersatz- und Oberflächenschutzsysteme,
- lagenweiser Auftrag entsprechend Herstellerangaben,
- Einhaltung von Schichtdicken, Standzeiten, Temperatur- und Feuchtebedingungen,
- sachgerechte Nachbehandlung,
- Schutz frischer Instandsetzungsbereiche gegen Witterung, Frost, Schlagregen, Sonneneinstrahlung, Austrocknung und mechanische Beanspruchung.

Materialien unterschiedlicher Systeme dürfen nur miteinander kombiniert werden, wenn ihre Verträglichkeit nachgewiesen und vom Systemhersteller bestätigt ist. Der Auftragnehmer hat die einschlägigen Produktdatenblätter, Verarbeitungsrichtlinien, Sicherheitsdatenblätter und Prüfzeugnisse vor Ausführung vorzulegen.

6. Untersuchungen / Schadenskartierung / Nachweise

Der Auftragnehmer hat vor Beginn der eigentlichen Instandsetzungsarbeiten eine abschnittsweise Prüfung und Konkretisierung der Schadstellen vorzunehmen. Hierzu gehören, soweit für die Leistung erforderlich:

- Sichtprüfung der Betonflächen,
- Abklopfen auf Hohlstellen und lose Bereiche,
- Markierung der Bearbeitungsflächen,
- Dokumentation von Rissen, Abplatzungen, Bewehrungskorrosion, Ausbrüchen, Kiesnestern, Fehlstellen und sonstigen Schäden,
- Prüfung der Untergrundtragfähigkeit,
- Prüfung vorhandener Beschichtungen auf Haftung und Eignung als Untergrund,
- Abstimmung zusätzlicher Schadstellen mit der Bauleitung vor Ausführung.

Ergänzende Prüfungen wie Karbonatisierungstiefe, Betondeckung, Chloriduntersuchungen, Haftzugprüfungen oder Feuchtemessungen sind auszuführen, sofern sie in den Positionen beschrieben sind oder durch die Bauleitung angeordnet werden.

Vor Beginn der Ausführung sind der Bauleitung mindestens vorzulegen:

- Ausführungskonzept Betoninstandsetzung,
- Arbeits- und Verfahrensanweisung,
- Angaben zu den vorgesehenen Instandsetzungssystemen,
- Produktdatenblätter und Prüfzeugnisse,
- Musterflächen, sofern gefordert,
- Konzept zur Schadstellendokumentation,
- Qualitätssicherungs- und Prüfplan,
- Angaben zu Schutz-, Staub- und Schmutzvermeidungsmaßnahmen,
- Entsorgungsnachweise für anfallende Abbruch-, Strahl- oder Beschichtungsreste.

Befestigungen, Verankerungen oder sonstige Eingriffe in die Fassade bzw. Tragstruktur sind nur nach Freigabe zulässig. Schäden am Bestand sind auszuschließen.

7. Betriebsschutz / Theaterbetrieb / Arbeitszeiten / Unterbrechungen

Die Arbeiten erfolgen im Umfeld eines laufenden Theaterbetriebs. Beginn, tägliche Arbeitsfenster, lärmintensive Tätigkeiten, Sperrungen, Umsetzungen und Transportvorgänge sind mit Bauleitung und Theatermanagement abzustimmen. Arbeitsunterbrechungen aufgrund betrieblicher Erfordernisse (Proben/Veranstaltungen/Sicherheitsanforderungen) sind einzukalkulieren und begründen keinen zusätzlichen Vergütungsanspruch.

Erschütterungsarme Arbeitsweisen sowie ein wirksamer Schutz gegen Staub, Schmutz und herabfallende Teile sind sicherzustellen. Rettungswege, Feuerwehrbewegungsflächen und betriebliche Verkehrsflächen sind jederzeit freizuhalten.

8. Betriebsschutz / Theaterbetrieb / Arbeitszeiten / Unterbrechungen

Die Arbeiten erfolgen im Umfeld eines laufenden Theaterbetriebs. Beginn, tägliche Arbeitsfenster, lärmintensive Tätigkeiten, staubintensive Arbeiten, Sperrungen, Materialtransporte, Kran- oder Hubvorgänge sowie Arbeiten mit Erschütterungs- oder Geruchsentwicklung sind mit Bauleitung und Theatermanagement abzustimmen.
Arbeitsunterbrechungen aufgrund betrieblicher Erfordernisse, Proben, Veranstaltungen, Sicherheitsanforderungen oder Einschränkungen des Theaterbetriebs sind einzukalkulieren und begründen keinen zusätzlichen Vergütungsanspruch, sofern sie aus den bekannten Randbedingungen resultieren.

Der Auftragnehmer hat insbesondere sicherzustellen:

- erschütterungsarme Arbeitsweise,
- emissionsarme Bearbeitungsverfahren,
- wirksamer Schutz gegen Staub, Schmutz, Spritzwasser und herabfallende Teile,
- Schutz von Besuchern, Beschäftigten, Dritten und angrenzenden Nutzungsbereichen,
- Freihaltung von Rettungswegen, Feuerwehrbewegungsflächen und betrieblichen Verkehrsflächen,
- rechtzeitige Abstimmung von Sperrungen und Gefahrenbereichen,
- tägliche Reinigung der vom Auftragnehmer verursachten Verschmutzungen.

Staub-, schmutz- oder lärmintensive Verfahren wie Stemmen, Schleifen, Fräsen, Strahlen, Hochdruckreinigen oder Beschichtungsabtrag sind nur in den freigegebenen Zeitfenstern und unter Einhaltung der vereinbarten Schutzmaßnahmen auszuführen.

9. Logistik / Lagerung / Baustrom / Bauwasser

Die Baustelleneinrichtungsflächen sind beengt. Lagerung ist nur in begrenztem Umfang möglich. Materialanlieferungen, Zwischenlager, Umsetzungen und Abtransporte sind mit der Bauleitung abzustimmen.

Der Auftragnehmer hat insbesondere zu berücksichtigen:

- begrenzte Lagerflächen im Bereich der Baustelleneinrichtung,
- abschnittsweise Materialzuführung zu den Arbeitsbereichen,
- Transport über vorhandene oder herzustellende Zugänge,
- Schutz von Dachflächen und Verkehrswegen,
- witterungsgeschützte Lagerung von Instandsetzungsmaterialien,
- Einhaltung zulässiger Lagertemperaturen und Verarbeitungsbedingungen,
- getrennte Lagerung von Gefahrstoffen, Beschichtungen, Reinigungsmitteln und Abfällen,
- tägliche Beräumung nicht benötigter Materialien aus Verkehrs- und Rettungswegen.

Baustrom und Bauwasser sind grundsätzlich vorhanden. Das Heranführen zur jeweiligen Verwendungsstelle sowie ggf. erforderliche Zusatzinstallationen, Verteiler, Schläuche, Leitungen, Beleuchtung, Absicherungen und Schutzmaßnahmen sind vom Auftragnehmer zu leisten und einzukalkulieren. Leitungen und Schläuche sind so zu verlegen, dass Dritte nicht behindert werden, keine Stolperstellen entstehen und Rettungswege nicht beeinträchtigt werden.

Anfallendes Schmutz-, Reinigungs-, Schleif-, Strahl- oder Spülwasser darf nicht unkontrolliert in Dachabläufe, Entwässerungsanlagen, Fassadenbereiche oder öffentliche Verkehrsflächen gelangen. Erforderliche Auffang-, Filter-, Separations- oder Entsorgungsmaßnahmen sind vorzusehen.

10. Arbeitsschutz / SiGeKo / Baustellenordnung / Dokumentation

Die Baustellenordnung sowie der SiGe-Plan sind einzuhalten. Der Auftragnehmer hat vor Beginn der Arbeiten eine tätigkeitsbezogene Gefährdungsbeurteilung vorzulegen und einen Verantwortlichen für Arbeitsschutz einschließlich Vertreter zu benennen.

Besonders zu berücksichtigen sind:

- Arbeiten in großer Höhe,
- Arbeiten an Fassadenflächen und Dachrändern,
- Absturzsicherung,
- Staub- und Lärmbelastung,
- Umgang mit zementären Materialien, Beschichtungen, Reinigungsmitteln und Gefahrstoffen,
- Arbeiten mit handgeführten Geräten,
- Gefahr durch herabfallende Teile,
- Schutz Dritter und des Theaterbetriebs,
- Witterungseinflüsse,
- Schnittstellen zu Gerüstbau, Dacharbeiten und Kronenbodenmaßnahme.

Der Auftragnehmer hat die erforderlichen Unterweisungen, Einweisungen, Betriebsanweisungen und Nachweise vorzuhalten. Persönliche Schutzausrüstungen sind bereitzustellen und zu verwenden. Arbeitsbereiche sind gegen unbefugtes Betreten zu sichern.

Die Dokumentation umfasst mindestens:

- Schadstellen- und Ausführungsdokumentation,
- Fotodokumentation vor, während und nach der Instandsetzung,
- Aufmaßunterlagen,
- Materialnachweise,
- Chargennachweise,
- Prüf- und Messprotokolle,
- Nachweise zu Untergrundprüfungen,
- Haftzugprüfungen, sofern gefordert,
- Witterungsprotokolle bei beschichtungs- oder mörteltechnisch relevanten Arbeiten,
- Entsorgungsnachweise,
- Wochenberichte.

Wochenberichte sind zu führen und wöchentlich vorzulegen. Besondere Vorkommnisse, zusätzliche Schadstellen, Abweichungen vom vorgesehenen Instandsetzungskonzept oder Einschränkungen des Bauablaufs sind der Bauleitung unverzüglich anzuzeigen.

11. Entsorgung

Alle bei der Abbruchmaßnahme anfallenden Abfälle werden durch den Auftraggeber (AG) entsorgt; die abfallrechtlichen Erzeugerpflichten verbleiben in vollem Umfang beim AG. Der Auftragnehmer (AN) ist verpflichtet, die anfallenden Abfälle entsprechend den Vorgaben der bauseitigen Bauüberwachung sowie den Annahmebedingungen der vom AG benannten Entsorgungsanlage zu separieren, fachgerecht zu verpacken und fraktionsweise in die vom AG bereitgestellten Abfallbehälter/Container bzw. Sattel zur Abfuhr einzubringen; unzulässige Größen, Verpackungen oder Vermischungen sind auszuschließen. Sofern dem AN Annahmebedingungen (z. B. zulässige Stückgrößen, Verpackungsart) nicht bekannt sind, hat er die erforderlichen Informationen rechtzeitig beim AG einzuholen (ggf. als Bieterfrage); die hieraus resultierenden Aufwendungen sind in die Einheitspreise einzukalkulieren. Die Deklarations-/Analytik veranlasst der AG; daraus resultierende Wartezeiten bis zu 15 Werktagen sind vom AN zu berücksichtigen. Der AN hat den AG zur Container-/Sattelgestellung mit mindestens 3 Werktagen Vorlauf über Art und Menge zu informieren; die Beladung erfolgt durch den AN ohne gesonderte Vergütung. Das Einfüllen von Abfällen in Arbeitsräume ist untersagt.

12. Bauleiter/-in gem. § 59 BauO NW

Es wird vereinbart, dass der AN während der Bauzeit eine/n ständige/n Bauleiter/in stellt. Die Verantwortung der Bauleiter/in ist in § 59 a der BauO NW geregelt.

13. Materiallieferung / Abtransport

Termine für Materialanlieferungen sowie Abtransporte (insbesondere Bauschutt) sind mit der örtlichen Objektüberwachung bzw. mit dem Vertreter des Bauherren abzustimmen. Örtliche Gegebenheiten für Materialtransporte sind zu berücksichtigen. Rettungswege und Feuerwehrbewegungsflächen sind frei zu halten.
Für den Material-/Abtransport notwendige Hebezeuge, Personal und Hilfsmaterialien werden durch den AG nicht zur Verfügung gestellt.

## Fassadensanierung Stadttheater
Datum: 18.05.2026

### 01 Baustelleneinrichtung und Schutzmaßnahmen

#### 01.01

**01.01.0001 Baustelleneinrichtung Fassadensanierung**
Einrichten, Vorhalten und Räumen der Baustelle für die Arbeiten an der Fassade des Bühnenturms. Beinhaltet Baustellenorganisation, Lager- und Aufenthaltscontainer, WC-Einrichtung, Geräte- und Materiallogistik, Schutzmaßnahmen für den laufenden Betrieb, Reinigung von Arbeitsbereichen sowie Koordination der Eigenleistungen auf dem Gerüst.
Menge: 1,000 psch

**01.01.0002 Schutz- und Abdeckarbeiten an Bestand**
(Kupfer, Dachflächen, Öffnungen, angrenzende Bauteile etc.)
Abdecken/Abkleben und Schutzmaßnahmen zum Schutz angrenzender Bauteile vor Verschmutzung und Beschädigung durch Abtrag, Reprofilierung, Reinigungswasser und Beschichtungsstoffe. Besonderes Augenmerk auf Kupferabdeckungen und Dachranddetails.
Menge: 250,000 m²

### 02 Vorlaufende Untersuchung, Kartierung und Freigaben

#### 02.01

**02.01.0001 Vollständige Bestandsaufnahme**
Systematische Sichtprüfung sämtlicher Fassadenflächen vom bauseits gestellten Gerüst. Erfassung der Schadensbilder (Risse, Abplatzungen, freiliegende/korrodierende Bewehrung, Hohllagen, Fehlstellen, Schäden an Kanten/Faschen, Anschlussdetails). Erstellung einer Fotodokumentation (Übersicht und Detail je Schadstelle) mit eindeutiger Zuordnung zu Fassadenabschnitten.
Menge: 1,000 psch

**02.01.0002 Schadenskartierung und Schadstellenkataster**
Erstellen eines Schadstellenkatasters mit Raster/ID-System.

Für jede Schadstelle: Lage, Schadensart, Ausmaß (Länge/Fläche/Tiefe), Handlungsempfehlung. Übergabe als PDF sowie editierbares Format (z.B. Excel/CSV).
Menge: 1,000 psch

**02.01.0003 Stichproben-Untersuchungsprogramm Beton/Bewehrung**
Durchführung eines zielgerichteten Untersuchungsprogramms zur Bemessung der Instandsetzungsmaßnahmen. Typische Prüfungen: Bestimmung der Betondeckung/Bewehrungslage (Ortung), Karbonatisierungstiefe, Haftzugfestigkeit zur Eignungsprüfung OS-System; Chloriduntersuchungen nur bei begründetem Verdacht/Anforderung. Ergebnisse in Prüfprotokollen dokumentieren.
Menge: 1,000 psch

**02.01.0004 Abstimmungstermin und Freigabe Maßnahmenmatrix mit AG**
Gemeinsame Begehung am Gerüst mit Bauleitung AG zur Festlegung der Instandsetzungsmaßnahmen je Schadklasse und zur Festlegung der Detailausbildungen (Kanten/Faschen, Anschlüsse, Risszonen). Freigabe der Musterflächen als Voraussetzung zur Serienausführung.
Menge: 1,000 psch

### 03 Demontagen, Provisorien und Wiederanbau (Schnittstellen Klempner/Entwässerung)

#### 03.01

**03.01.0001 Temporäre Demontage von Bestandsfallleitungen**
Fachgerechtes Lösen vorhandener Fallleitungen und Halterungen im erforderlichen Umfang zur Durchführung der Fassadenarbeiten. Leitungen sind zu sichern, zu kennzeichnen und für die spätere Wiederverwendung zwischenzulagern (auf Baustelle, auf Dachflächen oder innerhalb des Gebäudes).
Menge: 80,000 m

**03.01.0002 Provisorische Regenwasserableitung während Bauzeit**
Herstellen und Vorhalten einer temporären Ableitung zur Sicherstellung der Entwässerung während der Sanierungsphase. Ausführung nach örtlicher Erfordernis, dicht und standsicher.
Menge: 80,000 m

**03.01.0003 Wiederanbau Bestandsfallleitungen inkl. Justage**
Wiedermontage der demontierten Bestandsfallleitungen nach Abschluss der Fassadenarbeiten. Ausrichten, Wiederherstellen der Befestigungen, Kleinmaterial, Ergänzen fehlender/defekter Halter, Abdichten von Stößen soweit erforderlich.
Menge: 80,000 m

**03.01.0004 Teilweise Öffnung/Demontage von Kupferabdeckungen**
Lösen und späteres Wiederherstellen von Kupferabdeckungen im erforderlichen Umfang zur Herstellung fachgerechter Anschlüsse (Dachrand, Attika, Übergänge). Kupferteile sind zu schützen; Wiederherstellung in ursprünglicher Lage, inkl. ggf. notwendiger Nacharbeiten. Formate/ Formen verschieden.
Menge: 50,000 m²

### 04 Fenster: Ausbau, zurückversetzter Verschluss, Putz/Optik

#### 04.01

**04.01.0001 Ausbau vorhandener Fenster**
Ausbau der vorhandenen Fensterelemente (Rahmen, Flügel, Verglasung, Befestigungsmittel) in Holzbauweise in den Fassadenflächen des Bühnenturms. Schutz der angrenzenden Bauteile/Laibungen. Sortenreine Verbringung in vom AG bereitgestellte Container. Maße je Stück Fenster (ca. 0,50 m x 1,40 m).
Menge: 50,000 St

**04.01.0002 Provisorischer Wetterschutz der Öffnung**
Herstellen eines temporären, sturm- und regensicheren Wetterschutzes der geöffneten Fensteröffnungen bis zur endgültigen Vermauerung. Ausführung so, dass keine Feuchteschäden am Bestand entstehen.
Menge: 50,000 St

**04.01.0003 Zurückversetzter Verschluss der Fensteröffnung (Mauerwerk)**
Verschließen der Fensteröffnungen mit Mauerwerk, zurückversetzt gegenüber Fassadenaußenkante, so dass die ehemalige Fensterlage/Laibung weiterhin ablesbar bleibt. Kraft- und formschlüssige Anbindung an den Stahlbetonbestand mittels geeigneter Edelstahlanker/Dübel nach Erfordernis. Ausführung ohne Wärmedämmung.
Menge: 50,000 St

**04.01.0004 Außenseitiger Putzaufbau im Fensterfeld inkl. Gewebeeinlage**
Außenseitiger Putzaufbau auf dem zurückversetzten Verschluss im Fensterfeld. Grundputz und vollflächige, alkalibeständige Gewebeeinlage über die gesamte Fensterfläche sowie über Anschlüsse/Übergänge zum Betonbestand. Oberputz/Feinspachtel zur Struktur- und Ebenheitsangleichung an die umgebende Fassade. Ziel: Fensteroptik bleibt erkennbar, Oberfläche ist OS-fähig.
Menge: 50,000 St

**04.01.0005 Laibungs- und Kantenputz / Profilierung**
Herstellen/Überarbeiten von Laibungen, Kanten und Profilierungen zur Sicherstellung der gewünschten Kontur und zur Erhaltung der ablesbaren Fenster- / Absatzgeometrien (inkl. Eckschutzprofilen).
Menge: 580,000 m

### 05 Betonerhaltungsarbeiten Stahlbetonfassade (Schadstellenprinzip)

#### 05.01

**05.01.0001 Öffnen/Freilegen geschädigter Betonbereiche**
Abtrag geschädigter Betonbereiche (Abplatzungen, Hohllagen, lose Randzonen) bis tragfähigen Beton (Abtragstiefe < 30 mm). Flächengrößen: variabel, Flächenformen: variabel. Randschnitt/Geometrie so herstellen, dass ein dauerhafter Verbund des Betonersatzes gewährleistet ist. Untergrund reinigen (staubfrei, frei von trennenden Substanzen). Abtransport und Entsorgung des Abtrags in die durch den AG bereitgestellten Container.
Menge: 300,000 m²

**05.01.0002 Mehrpreis: Abtragstiefe > 30 bis 60 mm**
Mehrpreis: Abtragstiefe > 30 bis 60 mm
Zulage zur Vorposition für Abtragstiefen im Mittelbereich.
Menge: 100,000 m²

**05.01.0003 Mehrpreis: Abtragstiefe > 60 mm**
Mehrpreis: Abtragstiefe >60 mm
Zulage zur Vorposition für größere Abtragstiefen.
Menge: 100,000 m²

**05.01.0004 Bewehrung freilegen und reinigen/entrosten**
Freilegen der Bewehrung in den Schadstellen, Reinigen/Entrosten bis metallisch blank, Entfernen von Korrosionsprodukten. Querschnittsverluste dokumentieren; Meldung an Bauleitung bei erforderlichem Bewehrungsersatz.
Abrechnung/Aufmaß: Abrechnung nach m gereinigter Bewehrung.
Menge: 150,000 m

**05.01.0005 Bedarf: Bewehrung ergänzen/ersetzen**
Ergänzen oder partielles Ersetzen von Bewehrungsstäben bei festgestellten unzulässigen Querschnittsverlusten. Ausführung mit geeigneten Verbindern/Übergreifungen, korrosions- und systemgerecht. Nur nach gesonderter Anordnung/Freigabe durch AG.
Abrechnung/Aufmaß: Abrechnung nach kg eingebauter Bewehrung.
Menge: 300,000 kg

**05.01.0006 Korrosionsschutz der Bewehrung (systemkonform, mehrlagig)**
Aufbringen eines systemkonformen Korrosionsschutzes auf gereinigte Bewehrung (mehrlagig). Vollständige Umschließung/Deckung der Stahloberfläche sicherstellen; Trocknungszeiten einhalten

Abrechnung/Aufmaß: Abrechnung nach m behandelter Bewehrung.
Menge: 300,000 m

**05.01.0007 Haftbrücke/Porenverschluss im Schadstellenbereich**
Herstellen der Haftbrücke bzw. Porenverschluss auf dem vorbereiteten Untergrund gemäß Systemvorgabe als Vorbereitung für PCC/SPCC-Betonersatz.
Menge: 100,000 m²

**05.01.0008 Betonersatz/Reprofilierung mit PCC/SPCC**
Reprofilierung der Schadstellen mit geeignetem Betonersatzmörtel (PCC/SPCC) in erforderlicher Schichtdicke. Lagenweise Einbringung, Verdichten, Oberflächenbearbeitung und Nachbehandlung (Feuchthalten/Schutz) zur Sicherstellung der Dauerhaftigkeit. Oberfläche so herstellen, dass Nachmodellierung und OS-System möglich sind.
inkl. Betonersatzmörtel, Verarbeitung, Nachbehandlung, Schutz vor Witterung.
Abrechnung/Aufmaß: Abrechnung nach eingebautem Volumen in m3.
Menge: 15,000 m³

**05.01.0009 Nachmodellierung von Kanten und Faschen**
(Profiltreue, Sicht-/Fassadenbild)
Profilgerechtes Herstellen bzw. Nachbilden von Kanten, Faschen, Rücksprüngen und Linienführungen. Geometrie nach Bestand, ggf. mittels Schablonen/Lehren. Ziel: optische Angleichung an den Bestand nach Freigabe der Musterfläche.
inkl. Schablonen/Lehren, Feinspachtel/Feinbearbeitung, Nachbehandlung.
Abrechnung/Aufmaß: Abrechnung nach m nachmodellierter Kante/Fasche.
Menge: 580,000 m

**05.01.0010 Ergänzung größerer Fehlstellen/fehlender Fassadenbereiche**
Ergänzen fehlender Betonfassadenbereiche mit systemgerechtem Aufbau. Herstellen eines tragfähigen Anschlusses an den Bestand, ggf. rückwärtige Verdübelung/Verankerung und Einlage (Gewebe/Bewehrungslage) sofern technisch erforderlich.

Oberflächenbild und Geometrie entsprechend Bestand herstellen.
inkl. Dübel/Anker, Gewebeeinlage, Schalung/Modellierung, Nachbehandlung.
Abrechnung/Aufmaß: Abrechnung nach m² ergänzter Fläche nach Aufmaß.
Menge: 30,000 m²

**05.01.0011 Gewebeeinlage in Übergangs-/Sonderbereichen**
Einbetten eines alkalibeständigen Gewebes in Ausgleichs-/Spachtellagen in kritischen Bereichen (Übergänge Beton zu Mauerwerk/Putz, großflächige Reparaturzonen, rissgefährdete Bereiche) zur Rissverteilung und zur Verbesserung der Oberflächenstabilität.
Menge: 100,000 m²

### 06 Risse, Anschlüsse, Dachranddetails und Kupferanarbeitung

#### 06.01

**06.01.0001 Rissbehandlung: oberflächennaher Rissverschluss**
Vorbereiten und Schließen oberflächennaher, nicht beweglicher Risse im Beton/Spachtelbereich zur Vorbereitung des OS-Systems. Rissflanken reinigen, ggf. öffnen, geeigneten systemkonformen Füllstoff einarbeiten.
Abrechnung/Aufmaß: Abrechnung nach m Risslänge.
Menge: 100,000 m

**06.01.0002 Bedarf: Rissinstandsetzung durch Injektion/Verpressung**
Instandsetzung von Rissen durch Injektion/Verpressung bei statischer Relevanz oder Wasserführung, inkl. Abdichtung der Rissoberfläche, Setzen von Packer, Injektion mit geeignetem System, Dokumentation. Nur nach Anordnung/Freigabe durch AG.
Abrechnung/Aufmaß: Abrechnung nach m Risslänge.
Menge: 35,000 m

**06.01.0003 Dachrandanschlüsse neu setzen als Putz-/Anschlussprofile**
Liefern und Setzen von Putzabschluss-, Anschluss- und Tropfkantenprofilen zur fachgerechten Anarbeitung tiefer Dachanschlüsse/Dachränder. Profile flucht- und gefällegerecht setzen, kompatibel zum OS-System; Anschlüsse dauerhaft gegen Hinterläufigkeit ausbilden.
Abrechnung/Aufmaß: Abrechnung nach m Profil.
Menge: 120,000 m

**06.01.0004 Anarbeitung an Kupferabdeckungen**
Herstellen sauberer Anschlussbereiche an vorhandenen Kupferabdeckungen. OS-System und Betoninstandsetzung sind so auszuführen, dass keine Unterläufigkeit entsteht und eine dauerhafte, optisch saubere Anschlusslinie erreicht wird. Ggf. Einbau Hinterfüllung/Dichtstoff nur nach Detail/Freigabe.
Abrechnung/Aufmaß: Abrechnung nach m bearbeiteter Anschlusslänge.
Menge: 20,000 m

### 07 Reinigung (Untergrundvorbereitung und Schlussreinigung)

#### 07.01

**07.01.0001 Fassadenreinigung vor OS-System**
Reinigung der gesamten Fassadenflächen als Untergrundvorbereitung für das OS-System. Verfahren nach Verschmutzungsgrad und Untergrundbeschaffenheit wählen (z.B. Niederdruck/Heißwasser, geeignete Reinigungsmittel). Ziel: tragfähiger, sauberer, frei von Trennmitteln und haftungsmindernden Stoffen Untergrund. Schutz angrenzender Bauteile sicherstellen. Wasser geordnet sammeln, reinigen und bei Unschädlichkeit einleiten. Abstimmung zur Einleitung ist durch den AN eigenständig zu erbringen.
Menge: 1850,000 m²

**07.01.0002 Schlussreinigung und Übergabe**
Reinigung nach Abschluss aller Arbeiten, Entfernen von Abdeckungen, Reinigung angrenzender Bauteile und Übergabe in besenreinem, mängelfreiem Zustand.
Abrechnung/Aufmaß: Pauschale.
Menge: 1,000 psch

### 08 Oberflächenschutzsystem OS 4 (OS C)

#### 08.01

**08.01.0001 Musterfläche OS 4-System inkl. Farbton-/Strukturfreigabe**
Herstellen von vier repräsentativen Musterflächen einschließlich kompletter Untergrundvorbereitung, Kratz-/Ausgleichsspachtelung, Grundierung, Zwischen- und Schlussbeschichtung im vorgesehenen Farbton. Jeweils ca. 1,5 m2. Musterfläche dient der Freigabe von Farbton, Glanzgrad, Struktur und Ausführungsqualität.
Menge: 1,000 psch

**08.01.0002 Untergrundvorbereitung für OS (z.B. Strahlen/HDW je**
Mechanische Untergrundvorbereitung zur Herstellung eines OS-fähigen Untergrunds (tragfähig, sauber, definierte Rauheit). Verfahren (z.B. Feinstrahlen, Hochdruckwasserstrahlen) nach örtlicher Eignung. Kleinere Poren/Fehlstellen im Zuge der Vorbereitung schließen, soweit systembedingt erforderlich. Wasser geordnet sammeln, reinigen und bei Unschädlichkeit einleiten. Abstimmung zur Einleitung ist durch den AN eigenständig zu erbringen.
Menge: 1850,000 m²

**08.01.0003 Kratz-/Ausgleichsspachtelung (OS 4-Bestandteil)**
Vollflächige Kratz- bzw. Ausgleichsspachtelung zur Poren- und Lunkerschließung (deutlich Egalisierend) sowie Egalisation der Oberfläche als Bestandteil des OS 4-Systems. Verarbeitung systemkonform; Ebenheit/Struktur gemäß Musterfläche.
Menge: 1850,000 m²

**08.01.0004 Grundierung/Primer OS-System**
Aufbringen der systemzugehörigen Grundierung/Primer auf vorbereiteten Untergrund nach Herstellervorgaben (Verbrauch, Trocknung, Temperatur/Feuchte).
Menge: 1850,000 m²

**08.01.0005 OS 4 (OS C) Beschichtung**
Aufbringen der OS 4-Beschichtung (Zwischen- und Schlusslage) gemäß Systemvorgaben. Schlussbeschichtung im freigegebenen Farbton zur Anpassung an den Bestand; gleichmäßige Optik ohne Wolkenbildung. Witterungsbedingungen (Temperatur, Untergrundfeuchte, Taupunkt) sind zu überwachen und zu protokollieren.
inkl. mehrlagiger Auftrag, Kanten-/Detailbearbeitung, Schutzmaßnahmen, Protokolle.
Menge: 1850,000 m²

**08.01.0006 Bedarf: Risszonen-Upgrade**
In kartierten Risszonen zusätzliche rissüberbrückende Systemkomponenten (z.B. rissüberbrückende Zwischenlage/Armierung) nach Freigabe durch AG, um die Anforderungen an die Rissüberbrückung in diesen Bereichen zu erfüllen.
Abrechnung/Aufmaß: Abrechnung nach m² behandelte Risszonenfläche.
Menge: 50,000 m²

**08.01.0007 Qualitätsnachweise OS**
Durchführen von Haftzugprüfungen an repräsentativen Flächen (Anzahl/Orte nach Abstimmung) sowie Dokumentation von Schichtdicken bzw. Materialverbräuchen zur Qualitätssicherung. Prüfprotokolle und Fotodokumentation übergeben.
Abrechnung/Aufmaß: Abrechnung je Prüfung (St).
Menge: 25,000 St

### 09 Dokumentation und Abnahmen

#### 09.01

**09.01.0001 Abschlussdokumentation 'as built' inkl. Schadstellenkataster,**
Abschlussdokumentation 'as built' inkl. Schadstellenkataster,
Prüfprotokolle, Fotodokumentation
Zusammenstellung der Abschlussdokumentation: freigegebenes und aktualisiertes Schadstellenkataster, Dokumentation der ausgeführten Maßnahmen je Schadstelle, Material- und Chargennachweise, Prüfprotokolle (z.B. Haftzug), Fotodokumentation vorher/nachher, Übergabe digital.
Menge: 1,000 psch

**09.01.0002 Teilabnahmen/Meilensteine**
Teilabnahmen/Meilensteine (Kartierung, Musterflächen, Untergrund, Schlussabnahme) - Teilnahme und Protokoll
Organisation/Teilnahme an den erforderlichen Teilabnahmen und Meilensteinen einschließlich Protokollführung und Nachverfolgung von Auflagen.
Menge: 1,000 psch

#### 09.02 Regieleistungen

**09.02.0001 Obermonteur-in sämtliche Kosten/Zuschläge**
Stundenlohnarbeiten durch Obermonteur/-in
der Verrechnungssatz für die jeweilige Arbeitskraft umfasst sämtliche Aufwendungen wie Lohn- und Gehaltskosten, Lohn- und Gehaltsnebenkosten, Zuschläge, lohngebundene und lohnabhängige Kosten, sonstige Sozialkosten, Gemeinkosten, Wagnis und Gewinn.
Menge: 45,000 h

**09.02.0002 Monteur-in sämtliche Kosten/Zuschläge**
Stundenlohnarbeiten durch Monteur/-in
der Verrechnungssatz für die jeweilige Arbeitskraft umfasst sämtliche Aufwendungen wie Lohn- und Gehaltskosten, Lohn- und Gehaltsnebenkosten, Zuschläge, lohngebundene und lohnabhängige Kosten, sonstige Sozialkosten, Gemeinkosten, Wagnis und Gewinn.
Menge: 70,000 h

*Hinweis: Verzeichnis der Nachunternehmer Stand 05_2024*
Vom Bieter/Auftragnehmer auszufüllen!  KEFB Nachunt
  (Nachunternehmer)

Verzeichnis der Nachunternehmer*)

Baumaßnahme:.  Brandschutzsanierung
in:  Stadttheater mit Gaststätte (E), .Neckarstr. 1-3,  47051 Duisburg

Angebot für / Gewerk:  Fassadensanierung

Bieter/Auftragnehmer:  __________________________________________

Der Bieter/Auftragnehmer beabsichtigt, folgende Teilleistungen an Nachunternehmer zu vergeben:

OZ. LV  Beschreibung der Teilleistungen/Abschnitte  Nachunternehmer (Name und Anschrift)

  ist Mitglied bei  gehört dem Bereich
  Handw.  Industr.  Handel
  _____________________________________________________________  o  o  o
  (Der Nachunternehmer)  Berufsgenossenschaft  Mitglied.Nr.

  _____________________________________________________________  o  o  o

  _____________________________________________________________  o  o  o

  _______________________
  (Unterschrift)

*) Vgl. die Hinweise und Regelungen in den Bewerbungsbedingungen, ZVB, § 4 Nr. 8 VOB/B sowie in den Mittelstandsrichtlinien für öffentliche Aufträge vom 22.7.1980 (GABl. S. 934).

*Hinweis: Bietererklärung_ WBD SVI 2024_05*
Bietererklärung

  Angebotssumme (Netto)  Übertrag:  ___________________________ EUR
  + % Mehrwertsteuer  ___________________________ EUR
  Angebotssumme (Brutto)  __________________________ _ EUR

1. Erklärung Preisnachlässe ohne Bedingungen gem. § 13 Abs. 4 VOB/A bzw.
§13 Abs. 4 EU VOB/A

  Es wird ein Preisnachlass ohne Bedingung gewährt auf die
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
| Bruttoangebots-/ | von % |
| --- | --- |
| Bruttoabrechnungssumme | in Worten % |
|  | EUR |
| Pauschalnachlass auf die Bruttoangebots-/ Bruttoabrechnungssumme | in Worten EUR |

Angebotssumme (Brutto) inkl. Nachlass  EUR

2. Sonstige Erklärungen des Bieters
  Die Bewerbungsbedingungen für die Vergabe von Bauleistungen, die Zusätzlichen Vertragsbedingungen der Wirtschaftsbetriebe Duisburg, die Besonderen Vertragsbedingungen der Wirtschaftsbetriebe Duisburg zur Vergabe- und Vertragsordnung für Bauleistungen (VOB) und die Besonderen Vertragsbedingungen der Wirtschaftsbetriebe Duisburg zur Einhaltung des Tariftreue- und Vergabegesetzes Nordrhein-Westfalen habe ich/haben wir erhalten und erkennen sie als verbindlich an.
  2.1. Die in den Bewerbungsbedingungen für die Vergabe von Bauleistungen unter 3.9. aufgeführten Vertragsgrundlagen sind mir/uns bekannt. Sie werden von mir/uns für den Fall der Auftragserteilung als verbindliche Bestandteile des Vertrages anerkannt.
  2.2. Ich habe mich/wir haben uns vor Abgabe des Angebotes über die Art der Ausführung der Arbeiten umfassend unterrichtet.
  2.3. Ich/wir erklären, dass ich meine/wir unsere gesetzlichen Pflichten zur Zahlung der Bundes-, Landes- und Gemeindesteuern und der Sozialversicherungsbeiträge erfüllen. Ebenso verpflichte ich mich /wir uns, alle Tarifverträge und arbeitsrechtlichen Bestimmungen - insbesondere die Arbeitnehmerschutzgesetze - zu beachten. Die Regelungen des Arbeitnehmerüberlassungsgesetzes halte ich/ halten wir ein. Ich übernehme/wir übernehmen die Gewähr, dass von mir/uns eingesetzte Subunternehmer die gleiche Verpflichtung erfüllen. Auf Verlangen werden die Nachweise erbracht.

  2.4. Mein/unser Haftpflichtrisiko habe ich/haben wir ausreichend gedeckt. Auf Verlangen kann ein Nachweis erbracht werden (siehe auch Punkt 4 der Besonderen Vertragsbedingungen der Wirtschaftsbetriebe Duisburg).
  2.5. Die Vollständigkeit der Angebotsunterlagen habe ich/haben wir überprüft und erkenne/erkennen sie hiermit an.
  2.6. Ich erkläre/wir erklären hiermit verbindlich, dass ausschließlich die AGB des Auftraggebers Anwendung finden. Geschäftsbedingungen des Auftragnehmers werden grundsätzlich nicht Vertragsbestandteil (Ziffer 1.5 ZVB WBD). Für den Fall, dass dem Angebot eigene AGB versehentlich beigefügt sind, erkläre ich/wir den Verzicht auf deren Gültigkeit.
  2.7. Ich erkläre/wir erklären hiermit, dass ich/wir keine Produkte in der aktuellen Ausschreibung anbiete/n, bei deren Herstellung oder Gewinnung das in Ziffer 1.7 der Zusätzlichen Vertragsbedingungen genannte Übereinkommen der Internationalen Arbeitsorganisation (Verbot der Kinderarbeit) missachtet wurde.
  2.8. Von § 13 der Hauptsatzung der Stadt Duisburg (siehe Anlage) habe ich/haben wir Kenntnis genommen. Sofern Umstände vorliegen, die im Falle der Auftragserteilung eine Genehmigung des Vertrages gem. § 13 der Hauptsatzung erforderlich machen, erkläre ich/erklären wir dies in einem gesonderten Schreiben zur Angebotsabgabe.
  __________________, den _____________________
  _____________________________
  rechtsgültige Unterschrift des Bieters

Hinweis:  Ihr Angebot muss von der Wertung ausgeschlossen werden, wenn hier die Unterschrift fehlt und keine andere rechtsverbindliche Unterschrift in den Angebotsunterlagen enthalten ist!
Ausnahme: Bei elektronischer Angebotsabgabe entfällt die Verpflichtung zur Unterzeichnung der Einzeldokumente.

 Auszug aus der Hauptsatzung der Stadt Duisburg
§ 13* der Hauptsatzung der Stadt Duisburg
1. Verträge der Stadt mit einem Rats- oder Ausschussmitglied, einem Mitglied einer Bezirksvertretung, mit der Oberbürgermeisterin bzw. dem Oberbürgermeister oder einer Beigeordneten bzw. einem Beigeordneten bedürfen der Genehmigung durch den Rat der Stadt. Ebenfalls genehmigungsbedürftig sind Verträge mit Ehegattinnen und Ehegatten, Lebenspartnerinnen und Lebenspartnern eingetragener Lebenspartnerschaften im Sinne des § 1 Abs. 1 Lebenspartnerschaftsgesetz, Geschwistern und Verwandten 1. Grades dieses Personenkreises. Dasselbe gilt, wenn ein Vertrag mit einer rechtsfähigen Gesellschaft geschlossen wird, an der eine dieser Personen maßgeblich beteiligt oder allein oder mit anderen zur Vertretung berechtigt ist.

Entscheidet eine Betriebsleitung eine Auftragsvergabe oberhalb einer Wertgrenze von 25.000 EUR (netto) an eine Person des in Satz 1 oder 2 genannten Personenkreises oder an eine rechtsfähige Gesellschaft, an der eine Person dieses Personenkreises maßgeblich beteiligt oder für die sie allein oder mit anderen zur Vertretung berechtigt ist, so ist der Vergabeausschuss für die Erteilung der Genehmigung zuständig.
(2) Die Genehmigung durch den Rat gilt als erteilt
    1. bei arbeits- und tarifrechtlichen Entscheidungen (ohne Wertgrenze), bei Geschäften der laufenden Verwaltung bis zu einer Wertgrenze von 5.000 EUR (netto), bei Auftragsvergaben im Bereich der VOB, der UVgO, oder des GWB i.V.m. der VgV bis zu 25.000 EUR (netto),
    2. bei Verträgen, die aufgrund eines regelkonformen Ausschreibungsverfahrens nach Entscheidung des hierzu ermächtigten Ausschusses geschlossen werden.
Das Rechnungsprüfungsamt legt von den Verträgen gemäß Satz 1 dem Rechnungsprüfungsausschuss jährlich eine Zusammenstellung vor.
(3) Verträge der Stadt mit nachgeordneten Dienstkräften bedürfen der Zustimmung der Oberbürgermeisterin bzw. des Oberbürgermeisters. Hiervon ausgenommen sind Verträge, die auf allgemein verbindlichen Tarifen oder Ordnungen beruhen.
* In der Fassung der 6. Änderung vom 19.02.2022, in Kraft getreten am 01.03.2022

USt %: 19,00
